# Isolamento térmico pelo exterior em fachada ventilada

- Propriedade do ficheiro: CYPE INGENIEROS, S.A.
- Formato: FIEBDC-3/2002
- Moeda: EUR
- Custos indirectos: 3.00 %
- IVA: 23.00 %

## N Isolamentos e impermeabilizações

### NA Isolamentos térmicos

#### NAF Fachadas e paredes meeiras

**NAF040** m² Isolamento térmico pelo exterior em fachada ventilada, formado por painel de lã mineral, semi-rígido, não revestido, painel Plus (TP 138) "KNAUF INSULATION", de 50 mm de espessura, segundo EN 13162, resistência térmica 1,55 m²°C/W, condutibilidade térmica 0,032 W/(m°C), colocado topo a topo e fixado mecanicamente, com membrana altamente transpirante, impermeável à água da chuva, de polipropileno, Homeseal LDS 0,02 UV "KNAUF INSULATION", de 0,2 mm de espessura e 270 g/m², 0,02 m de espessura de ar equivalente face à difusão de vapor de água, segundo NP EN 1931, estanquidade à água classe W1 segundo EN 1928, Euroclasse B-s1, d0 de reacção ao fogo, segundo NP EN 13501-1. Inclusive fita autocolante para vedação de juntas.
Isolamento térmico pelo exterior em fachada ventilada, formado por painel de lã mineral, semi-rígido, não revestido, painel Plus (TP 138) "KNAUF INSULATION", de 50 mm de espessura, segundo EN 13162, resistência térmica 1,55 m²°C/W, condutibilidade térmica 0,032 W/(m°C), colocado topo a topo e fixado mecanicamente, com membrana altamente transpirante, impermeável à água da chuva, de polipropileno, Homeseal LDS 0,02 UV "KNAUF INSULATION", de 0,2 mm de espessura e 270 g/m², 0,02 m de espessura de ar equivalente face à difusão de vapor de água, segundo NP EN 1931, estanquidade à água classe W1 segundo EN 1928, Euroclasse B-s1, d0 de reacção ao fogo, segundo NP EN 13501-1. Inclusive fita autocolante para vedação de juntas.
Inclui: Implantação e corte do isolamento. Colocação do isolamento. Fixação do isolamento. Tratamento de pontos singulares. Vedação de juntas e ligações. Colocação da lâmina para o controlo do vapor. Colocação da fita de vedação.
Critério de medição de projecto: Superfície medida segundo documentação gráfica de Projecto.
Critério de medição de obra: Medir-se-á a superfície realmente executada segundo especificações de Projecto.

| Código | Un | Descrição | Rendimento | Preço | Importância |
|---|---|---|---|---|---|
| mt16lki005e | Ud | Fixação mecânica de 100 mm de comprimento, para painéis isolantes da gama Ultravent "KNAUF INSULATION", colocados directamente sobre a superfície suporte. (material) | 4.000 | 0.23 | 0.92 |
| mt16lki010iej | m² | Painel de lã mineral, semi-rígido, não revestido, painel Plus (TP 138) "KNAUF INSULATION", de 50 mm de espessura, segundo EN 13162, com certificado de qualidade do ar interior Eurofins Gold, resistência térmica 1,55 m²°C/W, condutibilidade térmica 0,032 W/(m°C), Euroclasse A1 de reacção ao fogo segundo NP EN 13501-1, com código de designação MW-EN 13162-T4-WS-WL(P)-AFr5. As resinas utilizadas na fabricação não contêm formaldeído nem fenóis (E-Technology). (material) | 1.050 | 5.76 | 6.05 |
| mt16aaa030 | m | Fita autocolante para vedação de juntas. (material) | 0.440 | 0.30 | 0.13 |
| mt15kbv050d | m² | Membrana altamente transpirante, impermeável à água da chuva, de polipropileno, Homeseal LDS 0,02 UV "KNAUF INSULATION", de 0,2 mm de espessura e 270 g/m², 0,02 m de espessura de ar equivalente face à difusão de vapor de água, segundo NP EN 1931, estanquidade à água classe W1 segundo EN 1928, Euroclasse B-s1, d0 de reacção ao fogo, segundo NP EN 13501-1, com resistência aos raios UV, intervalo de temperatura de trabalho de -30 a 80°C. (material) | 1.700 | 5.64 | 9.59 |
| mt15kbv060k | m | Fita autocolante, Siga Wigluv Black "KNAUF INSULATION", com adesivo acrílico sem dissolventes e película de separação de papel siliconado, 2 m de espessura de ar equivalente face à difusão de vapor de água, segundo NP EN 1931, com resistência aos raios UV, intervalo de temperatura de trabalho de -40 a 100°C. (material) | 1.500 | 1.91 | 2.87 |
| mo054 | h | Oficial de 1ª montador de isolamentos. (mão de obra) | 0.080 | 19.38 | 1.55 |
| mo101 | h | Ajudante de montador de isolamentos. (mão de obra) | 0.040 | 18.40 | 0.74 |
| % | % | Custos directos complementares | 2 % | 21.85 | 0.44 |
|  |  | Custos directos |  |  | 22.29 |
