# Isolamento térmico intermédio em paredes divisórias interiores de alvenaria

- Propriedade do ficheiro: CYPE Ingenieros S.A.
- Formato: FIEBDC-3/2016
- Programa: Gerador de preços para construção civil. CYPE Ingenieros, S.A.
- Data: 11/03/2022
- Moeda: EUR
- Custos indirectos: 3 %
- IVA: 23 %

## N Isolamentos e impermeabilizações

### NA Isolamentos térmicos

#### NAP Divisões

**NAP010** m² Isolamento térmico intermédio em paredes divisórias interiores de alvenaria.
Isolamento térmico intermédio em paredes divisórias interiores de alvenaria, formado por painel de lã de rocha, não revestido, aglomerado com resinas, imputrescível, Smart Acoustik 7 "KNAUF INSULATION", de 40 mm de espessura, segundo EN 13162, resistência térmica 1,15 m²°C/W, condutibilidade térmica 0,034 W/(m°C), colocado topo a topo e simplesmente apoiado. Inclusive fita autocolante para vedação de juntas.
Inclui: Implantação e corte do isolamento. Colocação do isolamento. Tratamento de pontos singulares. Vedação de juntas e ligações.
Critério de medição de projecto: Superfície medida segundo documentação gráfica de Projecto.
Critério de medição de obra: Medir-se-á a superfície realmente executada segundo especificações de Projecto.

| Código | Un | Descrição | Rendimento | Preço | Importância |
|---|---|---|---|---|---|
| mt16lkr010aci | m² | Painel de lã de rocha, não revestido, aglomerado com resinas, imputrescível, Smart Acoustik 7 "KNAUF INSULATION", de 40 mm de espessura, segundo EN 13162, com certificado de qualidade do ar interior Eurofins Gold, resistência térmica 1,15 m²°C/W, condutibilidade térmica 0,034 W/(m°C), Euroclasse A1 de reacção ao fogo segundo NP EN 13501-1, com código de designação MW-EN 13162-T5-WS-WL(P)-AFr5, de aplicação como isolante térmico e acústico em paredes exteriores, absorvente acústico em paredes divisórias de gesso laminado e paredes divisórias de alvenaria. As resinas utilizadas na fabricação não contêm formaldeído nem fenóis (E-Technology). (material) | 1.05 | 7.69 | 8.075 |
| mt16aaa030 | m | Fita autocolante para vedação de juntas. (material) | 0.44 | 0.3 | 0.132 |
| mo054 | h | Oficial de 1ª montador de isolamentos. (mão de obra) | 0.02 | 20.72 | 0.414 |
| mo101 | h | Ajudante de montador de isolamentos. (mão de obra) | 0.01 | 19.67 | 0.197 |
| % | % | Custos directos complementares | 2 % | 8.818 | 0.176 |
|  |  | Custos directos |  |  | 8.994 |

Resíduos:
- colocação: mt16lkr010aci; factor de resíduo 0.048

## Recursos

**mt16lkr010aci** m² Painel de lã de rocha
Dados técnicos: Custo energético 60.591 MJ; Emissão de CO2 3.055 kg; Código LER 17 06 04; Massa do elemento 1.6 kg; Volume 0.002667 m3
Resíduos:
- embalagem: re170203 Plástico. (componente de resíduo); rendimento 0.024 kg; Código LER 17 02 03; Massa do elemento 1 kg; Volume 0.001667 m3
