# Isolamento térmico pelo exterior em fachada ventilada

- Propriedade do ficheiro: CYPE Ingenieros S.A.
- Formato: FIEBDC-3/2016
- Programa: Gerador de preços para construção civil. CYPE Ingenieros, S.A.
- Data: 11/03/2022
- Moeda: EUR
- Custos indirectos: 3 %
- IVA: 23 %

## N Isolamentos e impermeabilizações

### NA Isolamentos térmicos

#### NAQ Fachadas ventiladas

**NAQ010** m² Isolamento térmico pelo exterior em fachada ventilada.
Isolamento térmico pelo exterior em fachada ventilada, formado por painel de lã de vidro, hidrófobo, revestido numa das suas faces com véu de vidro de cor preto, Ultravent 032 "KNAUF INSULATION", de 50 mm de espessura, segundo EN 13162, resistência térmica 1,55 m²°C/W, condutibilidade térmica 0,032 W/(m°C), colocado topo a topo e fixado mecanicamente. Inclusive fita autocolante para vedação de juntas.
Inclui: Implantação e corte do isolamento. Colocação do isolamento. Fixação do isolamento. Tratamento de pontos singulares. Vedação de juntas e ligações.
Critério de medição de projecto: Superfície medida segundo documentação gráfica de Projecto.
Critério de medição de obra: Medir-se-á a superfície realmente executada segundo especificações de Projecto.

| Código | Un | Descrição | Rendimento | Preço | Importância |
|---|---|---|---|---|---|
| mt16lki005e | Ud | Fixação mecânica de 100 mm de comprimento, para painéis isolantes da gama Ultravent "KNAUF INSULATION", colocados directamente sobre a superfície suporte. (material) | 4 | 0.43 | 1.720 |
| mt16lki010ibi | m² | Painel de lã de vidro, hidrófobo, revestido numa das suas faces com véu de vidro de cor preto, Ultravent 032 "KNAUF INSULATION", de 50 mm de espessura, segundo EN 13162, com certificado de qualidade do ar interior Eurofins Gold, resistência térmica 1,55 m²°C/W, condutibilidade térmica 0,032 W/(m°C), Euroclasse A1 de reacção ao fogo segundo NP EN 13501-1, com código de designação MW-EN 13162-T4-WS-WL(P)-AFr10, de aplicação como isolante térmico e acústico em paredes de fachada ventilada. As resinas utilizadas na fabricação não contêm formaldeído nem fenóis (E-Technology). (material) | 1.05 | 11.47 | 12.044 |
| mt16aaa030 | m | Fita autocolante para vedação de juntas. (material) | 0.44 | 0.3 | 0.132 |
| mo054 | h | Oficial de 1ª montador de isolamentos. (mão de obra) | 0.08 | 20.72 | 1.658 |
| mo101 | h | Ajudante de montador de isolamentos. (mão de obra) | 0.04 | 19.67 | 0.787 |
| % | % | Custos directos complementares | 2 % | 16.341 | 0.327 |
|  |  | Custos directos |  |  | 16.668 |

Resíduos:
- colocação: mt16lki010ibi; factor de resíduo 0.0413625

## Recursos

**mt16lki005e** Ud Fixação mecânica de 100 mm de comprimento
Dados técnicos: Custo energético 0.285 MJ; Emissão de CO2 0.073 kg
Resíduos:
- embalagem: re150101 Embalagens de papel e cartão. (componente de resíduo); rendimento 0.072 kg; Código LER 15 01 01; Massa do elemento 1 kg; Volume 0.001333 m3

**mt16lki010ibi** m² Painel de lã de vidro
Dados técnicos: Custo energético 80.354 MJ; Emissão de CO2 3.926 kg; Código LER 17 06 04; Massa do elemento 2 kg; Volume 0.003333 m3
Resíduos:
- embalagem: re170203 Plástico. (componente de resíduo); rendimento 0.027 kg; Código LER 17 02 03; Massa do elemento 1 kg; Volume 0.001667 m3
