# Isolamento térmico pelo interior de coberturas inclinadas sobre espaço não habitável

- Propriedade do ficheiro: CYPE INGENIEROS, S.A.
- Formato: FIEBDC-3/2002
- Moeda: EUR
- Custos indirectos: 3.00 %
- IVA: 23.00 %

**NAQ030** m² Isolamento térmico pelo interior de coberturas inclinadas sobre espaço não habitável, formado por manta de lã mineral, revestida numa das suas faces com uma barreira de vapor constituída por papel kraft e polietileno, fornecida em rolos, manta Kraft (TI 212) "KNAUF INSULATION", de 80 mm de espessura, segundo EN 13162, resistência térmica 2 m²°C/W, condutibilidade térmica 0,04 W/(m°C), colocado topo a topo, simplesmente apoiado. Inclusive fita autocolante para vedação de juntas.
Isolamento térmico pelo interior de coberturas inclinadas sobre espaço não habitável, formado por manta de lã mineral, revestida numa das suas faces com uma barreira de vapor constituída por papel kraft e polietileno, fornecida em rolos, manta Kraft (TI 212) "KNAUF INSULATION", de 80 mm de espessura, segundo EN 13162, resistência térmica 2 m²°C/W, condutibilidade térmica 0,04 W/(m°C), colocado topo a topo, simplesmente apoiado. Inclusive fita autocolante para vedação de juntas.
Inclui: Limpeza da superfície superior da laje. Corte e ajuste do isolamento. Colocação do isolamento.
Critério de medição de projecto: Superfície medida segundo documentação gráfica de Projecto.
Critério de medição de obra: Medir-se-á a superfície realmente executada segundo especificações de Projecto.

| Código | Un | Descrição | Rendimento | Preço | Importância |
|---|---|---|---|---|---|
| mt16lki020ddb | m² | Manta de lã mineral, revestida numa das suas faces com uma barreira de vapor constituída por papel kraft e polietileno, fornecida em rolos, manta Kraft (TI 212) "KNAUF INSULATION", de 80 mm de espessura, segundo EN 13162, com certificado de qualidade do ar interior Eurofins Gold, resistência térmica 2 m²°C/W, condutibilidade térmica 0,04 W/(m°C), Euroclasse F de reacção ao fogo, com código de designação MW-EN 13162-T1-Z2,2, de aplicação como isolante térmico e acústico entre muretes de coberturas inclinadas ou planas ventiladas, e sobre tectos falsos. As resinas utilizadas na fabricação não contêm formaldeído nem fenóis (E-Technology). (material) | 1.100 | 3.12 | 3.43 |
| mt16aaa030 | m | Fita autocolante para vedação de juntas. (material) | 1.000 | 0.30 | 0.30 |
| mo054 | h | Oficial de 1ª montador de isolamentos. (mão de obra) | 0.076 | 19.03 | 1.45 |
| mo101 | h | Ajudante de montador de isolamentos. (mão de obra) | 0.076 | 17.97 | 1.37 |
| % | % | Custos directos complementares | 2 % | 6.55 | 0.13 |
|  |  | Custos directos |  |  | 6.68 |
