# Tecto falso contínuo suspenso

- Propriedade do ficheiro: CYPE INGENIEROS, S.A.
- Formato: FIEBDC-3/2002
- Moeda: EUR
- Custos indirectos: 3.00 %
- IVA: 23.00 %

**RTI010** m² Tecto falso contínuo suspenso, para uso agro-alimentar, situado a uma altura menor de 4 m, de painéis rígidos de poliestireno extrudido de 2,5x0,6 m e 30 mm de espessura, ancorados à estrutura auxiliar formada por painel hidrófugo de densidade média (MDF), de fibras de madeira e resinas sintéticas de 19 mm de espessura fixado ao suporte com varões metálicos de 3 mm de diâmetro.
Fornecimento e montagem de tecto falso contínuo suspenso, para uso agro-alimentar, situado a uma altura menor de 4 m, constituído por painéis rígidos de poliestireno extrudido de 2,5x0,6 m e 30 mm de espessura, resistência térmica 0,9 m²°C/W, condutibilidade térmica 0,034 W/(m°C), ancorados à estrutura auxiliar formada por painel hidrófugo de densidade média (MDF), de fibras de madeira e resinas sintéticas de 19 mm de espessura fixado ao suporte resistente por meio de varões metálicos de aço galvanizado de 3 mm de diâmetro dotados de ganchos fechados em ambas as extremidades. Incluindo p/p de realização de juntas de dilatação, corte, ancoragem e acabamento superficial. Totalmente terminado.
Inclui: Marcação nas paredes do nível do tecto falso. Colocação a nível de réguas fixadas às paredes perimetrais. Colocação e fixação dos tirantes. Colocação e ajuste dos painéis. Realização de orifícios para a passagem dos tubos da instalação eléctrica. Fixação das placas de poliestireno extrudido através de ancoragens metálicas aos tabuleiros de fibras de madeira.
Critério de medição de projecto: Superfície medida entre paramentos, segundo documentação gráfica de Projecto, sem descontar aberturas para instalações.
Critério de medição de obra: Medir-se-á a superfície realmente executada segundo especificações de Projecto, sem descontar aberturas para instalações.

| Código | Un | Descrição | Rendimento | Preço | Importância |
|---|---|---|---|---|---|
| mt16pxp030a | m² | Painel rígido de poliestireno extrudido para tectos falsos agro-alimentares, segundo EN 13164, de superfície lisa e bordo lateral macho-fêmea, com acabamento à vista em cor creme, de 2,5x0,6 m e 30 mm de espessura, resistência térmica 0,9 m²°C/W, condutibilidade térmica 0,034 W/(m°C), Euroclasse E de reacção ao fogo, com código de designação XPS-EN 13164-T1-CS(10/Y)300-DLT(2)5-DS(T)-WL(T)0,7. (material) | 1.050 | 7.07 | 7.42 |
| mt12ftm010a | m² | Painel hidrófugo de densidade média (MDF), de fibras de madeira e resinas sintéticas de 19 mm de espessura, para revestir, utilizado em tectos falsos agro-alimentares. (material) | 1.050 | 7.19 | 7.55 |
| mt12fac020a | Ud | Varão metálico de aço galvanizado de 3 mm de diâmetro. (material) | 3.500 | 0.28 | 0.98 |
| mt12fac021 | kg | Arame de aço galvanizado de 0,7 mm de diâmetro. (material) | 0.100 | 1.13 | 0.11 |
| mo015 | h | Oficial de 1ª montador de tectos falsos. (mão de obra) | 0.303 | 17.41 | 5.28 |
| mo082 | h | Ajudante de montador de tectos falsos. (mão de obra) | 0.303 | 16.45 | 4.98 |
| % | % | Custos directos complementares | 2 % | 26.32 | 0.53 |
|  |  | Custos directos |  |  | 26.85 |
