# Isolamento térmico vertical de lajes térreas formado por painel rígido de poliestireno extrudido Polyfoam C4 LJ 1250 "KNAUF INSULATION"

- Propriedade do ficheiro: CYPE INGENIEROS, S.A.
- Formato: FIEBDC-3/2002
- Moeda: EUR
- Custos indirectos: 3.00 %
- IVA: 23.00 %

## N Isolamentos e impermeabilizações

### NA Isolamentos térmicos

#### NAK Lajes térreas

**NAK020** m² Isolamento térmico vertical de lajes térreas formado por painel rígido de poliestireno extrudido Polyfoam C4 LJ 1250 "KNAUF INSULATION", de superfície lisa e bordo lateral a meia madeira, de 600x1250 mm e 40 mm de espessura, resistência à compressão >= 300 kPa, resistência térmica 1,15 m²°C/W, condutibilidade térmica 0,034 W/(m°C), colocado no perímetro da camada base, coberto com um filme de polietileno de 0,2 mm de espessura, preparado para receber uma camada base de argamassa ou betão (não incluída neste preço).
Fornecimento e colocação de isolamento térmico vertical de lajes térreas, constituído por painel rígido de poliestireno extrudido Polyfoam C4 LJ 1250 "KNAUF INSULATION", de superfície lisa e bordo lateral a meia madeira, de 600x1250 mm e 40 mm de espessura, resistência à compressão >= 300 kPa, resistência térmica 1,15 m²°C/W, condutibilidade térmica 0,034 W/(m°C) e filme de polietileno colocado sobre o isolante como camada separadora, preparado para receber uma base de argamassa ou betão (não incluída neste preço). Incluindo p/p de preparação da superfície suporte e cortes do isolante.
Inclui: Limpeza e preparação da superfície suporte. Preparação do isolamento. Colocação do isolamento sobre o terreno. Colocação do filme de polietileno.
Critério de medição de projecto: Superfície medida segundo documentação gráfica de Projecto.
Critério de medição de obra: Medir-se-á a superfície realmente executada segundo especificações de Projecto.

| Código | Un | Descrição | Rendimento | Preço | Importância |
|---|---|---|---|---|---|
| mt16pki010Eb | m² | Painel rígido de poliestireno extrudido Polyfoam C4 LJ 1250 "KNAUF INSULATION", segundo EN 13164, de superfície lisa e bordo lateral a meia madeira, de 600x1250 mm e 40 mm de espessura, resistência térmica 1,15 m²°C/W, condutibilidade térmica 0,034 W/(m°C), 300 kPa de resistência à compressão, factor de resistência à difusão do vapor de água 150, calor específico 1400 J/kgK, Euroclasse E de reacção ao fogo; de aplicação em muros enterrados, lajes em contacto com o terreno, coberturas invertidas com tráfego pedonal e em coberturas inclinadas sob telhas colocadas sobre ripas. (material) | 1.100 | 5.28 | 5.81 |
| mt17poa010d | m² | Filme de polietileno de 0,2 mm de espessura e 184 g/m² de massa superficial. (material) | 1.100 | 0.37 | 0.41 |
| mt16aaa030 | m | Fita autocolante para vedação de juntas. (material) | 0.400 | 0.30 | 0.12 |
| mo054 | h | Oficial de 1ª montador de isolamentos. (mão de obra) | 0.186 | 17.41 | 3.24 |
| mo101 | h | Ajudante de montador de isolamentos. (mão de obra) | 0.186 | 16.45 | 3.06 |
| % | % | Custos directos complementares | 2 % | 12.64 | 0.25 |
|  |  | Custos directos |  |  | 12.89 |
