# Isolamento térmico entre montantes no revestimento interior autoportante de placas

- Propriedade do ficheiro: CYPE INGENIEROS, S.A.
- Formato: FIEBDC-3/2002
- Moeda: EUR
- Custos indirectos: 3.00 %
- IVA: 23.00 %

## N Isolamentos e impermeabilizações

### NA Isolamentos térmicos

#### NAO Revestimentos interiores

**NAO030** m² Isolamento térmico entre montantes no revestimento interior autoportante de placas.
Isolamento térmico entre os montantes da estrutura portante do revestimento interior autoportante de placas, formado por painel de lã de vidro, não revestido, fornecido em rolos, Ultracoustic Plus R "KNAUF INSULATION", de 50 mm de espessura, segundo EN 13162, resistência térmica 1,4 m²°C/W, condutibilidade térmica 0,035 W/(m°C), colocado entre os montantes da estrutura portante.
Inclui: Corte do isolamento. Colocação do isolamento entre os montantes.
Critério de medição de projecto: Superfície medida segundo documentação gráfica de Projecto.
Critério de medição de obra: Medir-se-á a superfície realmente executada segundo especificações de Projecto.

| Código | Un | Descrição | Rendimento | Preço | Importância |
|---|---|---|---|---|---|
| mt16lki020baa | m² | Painel de lã de vidro, não revestido, fornecido em rolos, Ultracoustic Plus R "KNAUF INSULATION", de 50 mm de espessura, segundo EN 13162, com certificado de qualidade do ar interior Eurofins Gold, resistência térmica 1,4 m²°C/W, condutibilidade térmica 0,035 W/(m°C), Euroclasse A1 de reacção ao fogo segundo NP EN 13501-1, com código de designação MW-EN 13162-T4-WS-WL(P)-AFr5, de aplicação como isolante térmico e acústico em divisórias e revestimentos interiores de gesso laminado, paredes exteriores e paredes divisórias de alvenaria. As resinas utilizadas na fabricação não contêm formaldeído nem fenóis (E-Technology). (material) | 1.050 | 3.18 | 3.34 |
| mo054 | h | Oficial de 1ª montador de isolamentos. (mão de obra) | 0.055 | 20.72 | 1.14 |
| mo101 | h | Ajudante de montador de isolamentos. (mão de obra) | 0.055 | 19.67 | 1.08 |
| % | % | Custos directos complementares | 2 % | 5.56 | 0.11 |
|  |  | Custos directos |  |  | 5.67 |
