# Revestimento com painel leve de lã de madeira, Heraklith Combi Lana "KNAUF INSULATION", de 600x1200 mm e 50 mm de espessura, aderido ao paramento vertical através de cola

- Propriedade do ficheiro: CYPE INGENIEROS, S.A.
- Formato: FIEBDC-3/2002
- Moeda: EUR
- Custos indirectos: 3.00 %
- IVA: 23.00 %

## R Revestimentos

### RD Decorativos

#### RDM Madeiras

**RDM020** m² Revestimento com painel leve de lã de madeira, Heraklith Combi Lana "KNAUF INSULATION", de 600x1200 mm e 50 mm de espessura, aderido ao paramento vertical através de cola.
Fornecimento e colocação de revestimento decorativo de paramentos interiores através de painel leve de lã de madeira, Heraklith Combi Lana "KNAUF INSULATION", de 600x1200 mm e 50 mm de espessura, resistência térmica 1,157 m²°C/W, condutibilidade térmica 0,09 W/(m°C), fixado com cola sobre a superfície regularizada de paramentos verticais interiores de betão. Incluindo p/p de preparação e limpeza da superfície, formação de encontros, cortes do material e remates perimetrais.
Inclui: Preparação e limpeza da superfície a revestir. Marcação da disposição de juntas, aberturas e encontros. Implantação dos painéis sobre o paramento. Corte e disposição dos painéis. Aplicação da cola. Colocação e fixação sobre o paramento. Resolução do perímetro de revestimento. Limpeza da superfície.
Critério de medição de projecto: Superfície medida segundo documentação gráfica de Projecto, descontando as aberturas de superfície maior de 2 m².
Critério de medição de obra: Medir-se-á a superfície realmente executada segundo especificações de Projecto, descontando as aberturas de superfície maior de 2 m².

| Código | Un | Descrição | Rendimento | Preço | Importância |
|---|---|---|---|---|---|
| mt16vki010C | m² | Painel leve de lã de madeira, Heraklith Combi Lana "KNAUF INSULATION", de 600x1200 mm e 50 mm de espessura, formado por aparas de madeira de 1,5 mm de diâmetro combinées com lã mineral, resistência térmica 1,157 m²°C/W, condutibilidade térmica 0,09 W/(m°C), densidade 240 kg/m³, factor de resistência à difusão do vapor de água 0,4 e Euroclasse B-s1,d0 de reacção ao fogo, segundo EN 13168, para isolamento térmico e acústico e protecção contra incêndios, em edificação. (material) | 1.050 | 26.28 | 27.59 |
| mt16vki050 | Ud | Cartucho de cola Heracolle "KNAUF INSULATION", para a colagem de painéis Heraklith. (material) | 0.036 | 6.67 | 0.24 |
| op00cla010 |  | Pregadora pneumática. | 1.000 | 0.00 | 0.00 |
| op00cep010 |  | Plainas. | 1.000 | 0.00 | 0.00 |
| mo017 | h | Oficial de 1ª carpinteiro. (mão de obra) | 0.346 | 17.16 | 5.94 |
| mo058 | h | Ajudante de carpinteiro. (mão de obra) | 0.346 | 16.57 | 5.73 |
| % | % | Custos directos complementares | 2 % | 39.50 | 0.79 |
|  |  | Custos directos |  |  | 40.29 |
