# Isolamento termo-acústico de pavimentos flutuantes, com lãs minerais

- Propriedade do ficheiro: CYPE Ingenieros S.A.
- Formato: FIEBDC-3/2016
- Programa: Gerador de preços para construção civil. CYPE Ingenieros, S.A.
- Data: 14/03/2022
- Moeda: EUR
- Custos indirectos: 3 %
- IVA: 23 %

## N Isolamentos e impermeabilizações

### NA Isolamentos térmicos

#### NAL Pavimentos flutuantes

**NAL010** m² Isolamento termo-acústico de pavimentos flutuantes, com lãs minerais.
Isolamento termo-acústico de pavimentos flutuantes, formado por painel de lã de rocha, não revestido, aglomerado com resinas, imputrescível, Smart Floor TP "KNAUF INSULATION", de 20 mm de espessura, segundo EN 13162, resistência térmica 0,55 m²°C/W, condutibilidade térmica 0,036 W/(m°C), colocado topo a topo, simplesmente apoiado, coberto com filme de polietileno de 0,2 mm de espessura e dessolidarização perimetral executada com o mesmo material isolante, preparado para receber uma base de pavimento de argamassa ou betão. Inclusive fita autocolante para vedação de juntas.
Inclui: Limpeza e preparação da superfície suporte. Implantação e corte do isolamento. Colocação do isolamento. Colocação do filme de polietileno. Vedação de juntas do filme de polietileno.
Critério de medição de projecto: Superfície medida segundo documentação gráfica de Projecto.
Critério de medição de obra: Medir-se-á a superfície realmente executada segundo especificações de Projecto.

| Código | Un | Descrição | Rendimento | Preço | Importância |
|---|---|---|---|---|---|
| mt16lkr010bab | m² | Painel de lã de rocha, não revestido, aglomerado com resinas, imputrescível, Smart Floor TP "KNAUF INSULATION", de 20 mm de espessura, segundo EN 13162, com certificado de qualidade do ar interior Eurofins Gold, resistência térmica 0,55 m²°C/W, condutibilidade térmica 0,036 W/(m°C), rigidez dinâmica 25 MN/m³, Euroclasse A1 de reacção ao fogo segundo NP EN 13501-1, com código de designação MW-EN 13162-T6-CP4-WS-WL(P)-AFr5, de aplicação como isolante térmico e acústico a sons de percussão em pavimentos flutuantes, proporcionando uma redução do nível global de pressão sonora a sons de percussão de 29 dB. As resinas utilizadas na fabricação não contêm formaldeído nem fenóis (E-Technology). (material) | 1.1 | 6.28 | 6.908 |
| mt16png010d | m² | Filme de polietileno de 0,2 mm de espessura e 184 g/m² de massa superficial. (material) | 1.1 | 0.41 | 0.451 |
| mt16aaa030 | m | Fita autocolante para vedação de juntas. (material) | 0.25 | 0.3 | 0.075 |
| mo054 | h | Oficial de 1ª montador de isolamentos. (mão de obra) | 0.087 | 20.72 | 1.803 |
| mo101 | h | Ajudante de montador de isolamentos. (mão de obra) | 0.087 | 19.67 | 1.711 |
| % | % | Custos directos complementares | 2 % | 10.948 | 0.219 |
|  |  | Custos directos |  |  | 11.167 |

Resíduos:
- colocação: mt16lkr010bab; factor de resíduo 0.048
- colocação: mt16png010d Filme de polietileno de 0,2 mm de espessura e 184 g/m² de massa superficial; factor de resíduo 0.06

## Recursos

**mt16lkr010bab** m² Painel de lã de rocha
Dados técnicos: Custo energético 31.279 MJ; Emissão de CO2 1.575 kg; Código LER 17 06 04; Massa do elemento 0.8 kg; Volume 0.001333 m3
Resíduos:
- embalagem: re170203 Plástico. (componente de resíduo); rendimento 0.024 kg; Código LER 17 02 03; Massa do elemento 1 kg; Volume 0.001667 m3

**mt16png010d** m² Filme de polietileno de 0,2 mm de espessura e 184 g/m² de massa superficial
Dados técnicos: Custo energético 27.182 MJ; Emissão de CO2 0.989 kg; Código LER 17 06 04; Massa do elemento 0.184 kg; Volume 0.000307 m3
Resíduos:
- embalagem: re170203 Plástico; rendimento 0.024 kg
