# Isolamento térmico intermédio em parede de placas

- Propriedade do ficheiro: CYPE Ingenieros S.A.
- Formato: FIEBDC-3/2016
- Programa: Gerador de preços para construção civil. CYPE Ingenieros, S.A.
- Data: 14/03/2022
- Moeda: EUR
- Custos indirectos: 3 %
- IVA: 23 %

## N Isolamentos e impermeabilizações

### NA Isolamentos térmicos

#### NAP Divisões

**NAP020** m² Isolamento térmico intermédio em parede de placas.
Isolamento térmico intermédio em parede de placas, formado por painel de lã de vidro, não revestido, fornecido em rolos, Ultracoustic R "KNAUF INSULATION", de 50 mm de espessura, segundo EN 13162, resistência térmica 1,35 m²°C/W, condutibilidade térmica 0,037 W/(m°C), colocado entre os montantes da estrutura portante.
Inclui: Corte e preparação do isolamento a colocar entre os montantes. Colocação do isolamento entre os montantes.
Critério de medição de projecto: Superfície medida segundo documentação gráfica de Projecto.
Critério de medição de obra: Medir-se-á a superfície realmente executada segundo especificações de Projecto.

| Código | Un | Descrição | Rendimento | Preço | Importância |
|---|---|---|---|---|---|
| mt16lki020aaa | m² | Painel de lã de vidro, não revestido, fornecido em rolos, Ultracoustic R "KNAUF INSULATION", de 50 mm de espessura, segundo EN 13162, com certificado de qualidade do ar interior Eurofins Gold, resistência térmica 1,35 m²°C/W, condutibilidade térmica 0,037 W/(m°C), Euroclasse A1 de reacção ao fogo segundo NP EN 13501-1, com código de designação MW-EN 13162-T2-AFr5, de aplicação como isolante térmico e acústico em divisórias e revestimentos interiores de gesso laminado, paredes exteriores e paredes divisórias de alvenaria. As resinas utilizadas na fabricação não contêm formaldeído nem fenóis (E-Technology). (material) | 1 | 2.44 | 2.440 |
| mo054 | h | Oficial de 1ª montador de isolamentos. (mão de obra) | 0.055 | 20.72 | 1.140 |
| mo101 | h | Ajudante de montador de isolamentos. (mão de obra) | 0.055 | 19.67 | 1.082 |
| % | % | Custos directos complementares | 2 % | 4.662 | 0.093 |
|  |  | Custos directos |  |  | 4.755 |

Resíduos:
- colocação: mt16lki020aaa; factor de resíduo 0.048

## Recursos

**mt16lki020aaa** m² Painel de lã de vidro
Dados técnicos: Custo energético 75.247 MJ; Emissão de CO2 3.795 kg; Código LER 17 06 04; Massa do elemento 2 kg; Volume 0.003333 m3
Resíduos:
- embalagem: re170203 Plástico. (componente de resíduo); rendimento 0.024 kg; Código LER 17 02 03; Massa do elemento 1 kg; Volume 0.001667 m3
