# Isolamento acústico sobre tecto falso formado por painel de lã mineral natural (LMN), não revestido, fornecido em rolos, Ultracoustic R "KNAUF INSULATION", de 30 mm de espessura

- Propriedade do ficheiro: CYPE INGENIEROS, S.A.
- Formato: FIEBDC-3/2002
- Moeda: EUR
- Custos indirectos: 3.00 %
- IVA: 23.00 %

**NAT010** m² Isolamento acústico sobre tecto falso formado por painel de lã mineral natural (LMN), não revestido, fornecido em rolos, Ultracoustic R "KNAUF INSULATION", de 30 mm de espessura.
Fornecimento e colocação de isolamento acústico sobre tecto falso de placas, formado por painel de lã mineral natural (LMN), não revestido, fornecido em rolos, Ultracoustic R "KNAUF INSULATION", de 30 mm de espessura, segundo EN 13162, resistência térmica 0,8 m²°C/W, condutibilidade térmica 0,037 W/(m°C). Incluindo p/p de cortes do isolamento.
Inclui: Corte, ajuste e colocação do isolamento.
Critério de medição de projecto: Superfície medida entre paramentos, segundo documentação gráfica de Projecto, sem descontar aberturas para instalações.
Critério de medição de obra: Medir-se-á a superfície realmente executada segundo especificações de Projecto, sem descontar aberturas para instalações.

| Código | Un | Descrição | Rendimento | Preço | Importância |
|---|---|---|---|---|---|
| mt16lki020acb | m² | Painel de lã mineral natural (LMN), não revestido, fornecido em rolos, Ultracoustic R "KNAUF INSULATION", de 30 mm de espessura, segundo EN 13162, resistência térmica 0,8 m²°C/W, condutibilidade térmica 0,037 W/(m°C), Euroclasse A1 de reacção ao fogo, com código de designação MW-EN 13162-T2-AFr5, de aplicação como isolante térmico e acústico em divisórias e revestimentos interiores de gesso laminado, paredes exteriores e paredes divisórias de alvenaria. (material) | 1.050 | 2.52 | 2.65 |
| mo054 | h | Oficial de 1ª montador de isolamentos. (mão de obra) | 0.076 | 17.41 | 1.32 |
| mo101 | h | Ajudante de montador de isolamentos. (mão de obra) | 0.076 | 16.45 | 1.25 |
| % | % | Custos directos complementares | 2 % | 5.22 | 0.10 |
|  |  | Custos directos |  |  | 5.32 |
