# Isolamento acústico a sons de condução aérea, em parede de placas, com painéis entre montantes e lâminas viscoelásticas entre placas

- Propriedade do ficheiro: CYPE Ingenieros S.A.
- Formato: FIEBDC-3/2016
- Programa: Gerador de preços para construção civil. CYPE Ingenieros, S.A.
- Data: 14/03/2022
- Moeda: EUR
- Custos indirectos: 3 %
- IVA: 23 %

## N Isolamentos e impermeabilizações

### NB Isolamentos acústicos

#### NBP Divisões

**NBP022** m² Isolamento acústico a sons de condução aérea, em parede de placas, com painéis entre montantes e lâminas viscoelásticas entre placas.
Isolamento acústico a sons de condução aérea, em parede de placas, realizado com painel de lã de vidro, não revestido, fornecido em rolos, Ultracoustic R "KNAUF INSULATION", de 50 mm de espessura, segundo EN 13162, resistência térmica 1,35 m²°C/W, condutibilidade térmica 0,037 W/(m°C), colocado entre os montantes da estrutura portante; e lâmina viscoelástica de alta densidade, de 2 mm de espessura, aderida entre as placas com cola de cloropreno, de base solvente monocomponente.
Inclui: Corte do isolamento a colocar entre os montantes. Colocação do isolamento entre os montantes. Corte do isolamento a colocar sobre a placa. Aplicação da cola. Colocação do isolamento na placa já montada.
Critério de medição de projecto: Superfície medida segundo documentação gráfica de Projecto.
Critério de medição de obra: Medir-se-á a superfície realmente executada segundo especificações de Projecto.

| Código | Un | Descrição | Rendimento | Preço | Importância |
|---|---|---|---|---|---|
| mt16lki020aaa | m² | Painel de lã de vidro, não revestido, fornecido em rolos, Ultracoustic R "KNAUF INSULATION", de 50 mm de espessura, segundo EN 13162, com certificado de qualidade do ar interior Eurofins Gold, resistência térmica 1,35 m²°C/W, condutibilidade térmica 0,037 W/(m°C), Euroclasse A1 de reacção ao fogo segundo NP EN 13501-1, com código de designação MW-EN 13162-T2-AFr5, de aplicação como isolante térmico e acústico em divisórias e revestimentos interiores de gesso laminado, paredes exteriores e paredes divisórias de alvenaria. As resinas utilizadas na fabricação não contêm formaldeído nem fenóis (E-Technology). (material) | 1.05 | 2.44 | 2.562 |
| mt16npg030a | m² | Lâmina viscoelástica de alta densidade, de 2 mm de espessura; com 65 dB de índice global de redução sonora, Rw. (material) | 2.1 | 3.44 | 7.224 |
| mt18dww020a | l | Cola de cloropreno, de base solvente monocomponente. (material) | 0.3 | 6.11 | 1.833 |
| mo054 | h | Oficial de 1ª montador de isolamentos. (mão de obra) | 0.219 | 20.72 | 4.538 |
| mo101 | h | Ajudante de montador de isolamentos. (mão de obra) | 0.219 | 19.67 | 4.308 |
| % | % | Custos directos complementares | 2 % | 20.465 | 0.409 |
|  |  | Custos directos |  |  | 20.874 |

Resíduos:
- colocação: mt16lki020aaa; factor de resíduo 0.048
- colocação: mt16npg030a Lâmina viscoelástica de alta densidade, de 2 mm de espessura; com 65 dB de índice global de redução sonora, Rw; factor de resíduo 0.07

## Recursos

**mt16lki020aaa** m² Painel de lã de vidro
Dados técnicos: Custo energético 75.247 MJ; Emissão de CO2 3.795 kg; Código LER 17 06 04; Massa do elemento 2 kg; Volume 0.003333 m3
Resíduos:
- embalagem: re170203 Plástico. (componente de resíduo); rendimento 0.024 kg; Código LER 17 02 03; Massa do elemento 1 kg; Volume 0.001667 m3

**mt16npg030a** m² Lâmina viscoelástica de alta densidade, de 2 mm de espessura; com 65 dB de índice global de redução sonora, Rw
Dados técnicos: Custo energético 132.198 MJ; Emissão de CO2 3.978 kg; Código LER 17 03 02; Massa do elemento 3.5 kg; Volume 0.0035 m3
Resíduos:
- embalagem: re170203 Plástico; rendimento 0.05 kg
