# Isolamento acústico a sons de condução aérea, em divisória desmontável, através do plenum

- Propriedade do ficheiro: CYPE Ingenieros S.A.
- Formato: FIEBDC-3/2016
- Programa: Gerador de preços para construção civil. CYPE Ingenieros, S.A.
- Data: 14/03/2022
- Moeda: EUR
- Custos indirectos: 3 %
- IVA: 23 %

## N Isolamentos e impermeabilizações

### NB Isolamentos acústicos

#### NBP Divisões

**NBP100** m² Isolamento acústico a sons de condução aérea, em divisória desmontável, através do plenum.
Barreira acústica a sons de condução aérea, em divisória desmontável, através do plenum, formada por painel rígido de lã de rocha, barreira fónica "KNAUF INSULATION", composto por módulos de 1000x600x80 mm, revestido nas duas faces com alumínio reforçado, resistência térmica 2,35 m²°C/W, condutibilidade térmica 0,034 W/(m°C), como barreira acústica em plenums, entre a laje e a divisória, colocada directamente entre a laje e os perfis superiores da divisória desmontável, para melhorar o isolamento sonoro lateral entre espaços. Inclusive fita autocolante de alumínio, para a vedação e fixação do isolamento.
Inclui: Marcação. Corte e ajuste dos painéis. Colocação dos painéis. Vedação de juntas e ligações.
Critério de medição de projecto: Superfície medida segundo documentação gráfica de Projecto.
Critério de medição de obra: Medir-se-á a superfície realmente executada segundo especificações de Projecto.

| Código | Un | Descrição | Rendimento | Preço | Importância |
|---|---|---|---|---|---|
| mt16lkr040a | m² | Painel rígido de lã de rocha, barreira fónica "KNAUF INSULATION", composto por módulos de 1000x600x80 mm, revestido nas duas faces com alumínio reforçado, resistência térmica 2,35 m²°C/W, condutibilidade térmica 0,034 W/(m°C), como barreira acústica em plenums, entre a laje e a divisória, Euroclasse A1 de reacção ao fogo segundo NP EN 13501-1. (material) | 1.05 | 32.95 | 34.598 |
| mt42con020 | m | Fita autocolante de alumínio, de 50 microns de espessura e 65 mm de largura, à base de resinas acrílicas, para a vedação e fixação do isolamento. (material) | 1.5 | 0.19 | 0.285 |
| mo054 | h | Oficial de 1ª montador de isolamentos. (mão de obra) | 0.546 | 20.72 | 11.313 |
| mo101 | h | Ajudante de montador de isolamentos. (mão de obra) | 0.546 | 19.67 | 10.740 |
| % | % | Custos directos complementares | 2 % | 56.936 | 1.139 |
|  |  | Custos directos |  |  | 58.075 |

Resíduos:
- colocação: mt16lkr040a; factor de resíduo 0.024
- colocação: mt42con020; factor de resíduo 0.048

## Recursos

**mt16lkr040a** m² Painel rígido de lã de rocha
Dados técnicos: Custo energético 127.843 MJ; Emissão de CO2 6.247 kg; Código LER 17 06 04; Massa do elemento 3.2 kg; Volume 0.005333 m3
Resíduos:
- embalagem: re170203 Plástico. (componente de resíduo); rendimento 0.034 kg; Código LER 17 02 03; Massa do elemento 1 kg; Volume 0.001667 m3

**mt42con020** m Fita autocolante de alumínio
Dados técnicos: Custo energético 2.985 MJ; Emissão de CO2 0.209 kg; Código LER 17 04 02; Massa do elemento 0.023 kg; Volume 0.000015 m3
Resíduos:
- embalagem: re170203 Plástico; rendimento 0.005 kg
