# Vedação estanque de passagem de tubos com peça pré-fabricada, em paramento de madeira

- Propriedade do ficheiro: CYPE Ingenieros S.A.
- Formato: FIEBDC-3/2016
- Programa: Gerador de preços para construção civil. CYPE Ingenieros, S.A.
- Data: 14/03/2022
- Moeda: EUR
- Custos indirectos: 3 %
- IVA: 23 %

## N Isolamentos e impermeabilizações

### NE Estanquidade

#### NEI Instalações

**NEI020** Ud Vedação estanque de passagem de tubos com peça pré-fabricada, em paramento de madeira.
Vedação estanque com peça autocolante, para um tubo de 15 a 22 mm de diâmetro, Homeseal LDS Manguito 15-22 mm "KNAUF INSULATION", de papel kraft e borracha sintética EPDM, de 15x15 cm, em paramento de madeira.
Inclui: Limpeza e preparação da superfície. Colocação da peça.
Critério de medição de projecto: Número de unidades previstas, segundo documentação gráfica de Projecto.
Critério de medição de obra: Medir-se-á o número de unidades realmente executadas segundo especificações de Projecto.

| Código | Un | Descrição | Rendimento | Preço | Importância |
|---|---|---|---|---|---|
| mt15ski010a | Ud | Peça para a resolução da passagem de instalações, autocolante, para um tubo de 15 a 22 mm de diâmetro, Homeseal LDS Manguito 15-22 mm "KNAUF INSULATION", de papel kraft e borracha sintética EPDM, de 15x15 cm, para aplicar em interiores. (material) | 1 | 4.62 | 4.620 |
| mo101 | h | Ajudante de montador de isolamentos. (mão de obra) | 0.011 | 19.67 | 0.216 |
| % | % | Custos directos complementares | 2 % | 4.836 | 0.097 |
|  |  | Custos directos |  |  | 4.933 |

Resíduos:
- colocação: mt15ski010a; factor de resíduo 0.0275

## Recursos

**mt15ski010a** Ud Peça para a resolução da passagem de instalações
Dados técnicos: Custo energético 1.360 MJ; Emissão de CO2 0.101 kg; Código LER 17 02 03; Massa do elemento 0.03 kg; Volume 0.00005 m3
Resíduos:
- embalagem: re150101 Embalagens de papel e cartão. (componente de resíduo); rendimento 0.035 kg; Código LER 15 01 01; Massa do elemento 1 kg; Volume 0.001333 m3
